# SozDet LP5 AKTUELL
Angebotsaufforderung (GAEB DA XML 3.3, DA83)
Projekt: 2514
Währung: EUR
Bieterkommentare zugelassen: ja
Erstellt mit: ASBwin 28.0.2.0, Position 28.0.2.2, 16.09.2026

## 001 Gerüstbau
Datum: 16.09.2026

*Hinweis: allgemeine Baubeschreibung*
Der geplante Neubau des Sozialtrakts an der Bonhoefferstraße 33 in 38444 Wolfsburg dient als Ersatz für das bestehende Gebäude, das aufgrund seines baulichen Zustands vollständig zurückgebaut werden musste. Der Neubau
ergänzt zwei vorhandene Sporthallen einer Schule, die parallelsaniert werden. Das Gebäude ist eingeschossig konzipiert und wurde so geplant, dass es sich durch eine zeitgemäße Gestaltung harmonisch in das bestehende Ensemble einfügt. Der Baukörper ist monolithisch ausgebildet und setzt sich in seiner Höhe leicht von den Sporthallen ab. Die Fassadengestaltung orientiert sich bewusst am Bestand und verwendet einen dezent changierenden Klinker um ein einheitliches Gesamtbild im Umfeld zu erzeugen.

Erd- und Gründungsarbeiten
Die Gründung erfolgt auf Streifenfundamenten in der
Gründungstiefe der bestehenden Sporthallen. Darauf wird eine WU-Stahlbetonbodenplatte hergestellt, die gemäß
Energiekonzept mit einer geeigneten Dämmlage versehen wird. Der Bodenaufbau umfasst einen Estrich mit Trittschalldämmung. In Feucht- und Technikräumen werden keramische Fliesen verlegt, während in allen übrigen Räumen und Fluren Linoleum zur Ausführung kommt.

Außenwände
Die tragenden Außenwände bestehen aus 24 cm starkem Kalksandsteinmauerwerk. Eine Mineralwolldämmung
gemäß Energiekonzept gewährleistet die energetischen Anforderungen. Das äußere Erscheinungsbild prägt ein
Verblendmauerwerk aus dem bemusterten Klinker „sintra“ in heller Sortierung.
Erforderliche Öffnungen für Eingangsbereiche, Fenster der Lehrer- und Regieräume sowie die Geräteraumtore werden
entsprechend ausgeführt.
Innen erhalten die Außenwände einen Kalkzementputz. In Sanitärbereichen werden Fliesenspiegel ausgeführt. Alle
anderen Oberflächen erhalten abschließend einen Anstrich mit Silikatfarbe.

Innenwände
Die tragenden Innenwände werden ebenfalls in 24 cm starkem Kalksandstein ausgeführt. Nichttragende Trennwände entstehen in Trockenbauweise. Dazu gehören Installations- und Vorwandkonstruktionen in Sanitärbereichen sowie
Schamwände in WC-Räumen. Im Bereich der elektro- und sicherheitstechnischen Anlagen (ELA/Batterieraum) werden brandschutzgerechte F90-Mauerwerkswände errichtet. Innentüren werden gemäß Bedarf eingebaut, einschließlich Feuchtraumtüren in relevanten Bereichen. Die Innenwandoberflächen erhalten Kalkzementputz; Sanitärbereiche werden mit Fliesenspiegeln versehen und ansonsten mit Silikatfarbe gestrichen.

Decken
Die tragende Deckenkonstruktion besteht aus einer Brettsperrholzdecke, die in Teilbereichen sichtbar belassen wird
und zur architektonischen Aufwertung beiträgt. Ergänzend werden abgehängte Decken installiert – teils als
Rasterdecken, teils als Gipskartondecken –, um technische Installationen zu integrieren und die Raumakustik zu
optimieren.

Dach
Der Dachaufbau umfasst eine Gefälledämmung aus Mineralwolle mit einem Gefälle von 2 %, entsprechend den energetischen Vorgaben. Die Abdichtung erfolgt zweilagig mit bituminösen Bahnen. Die Dachfläche erhält eine
extensive Begrünung, die zur Verbesserung des Mikroklimas sowie zur Regenrückhaltung beiträgt.

Baukonstruktive Einbauten
Im Bereich der Eingangshalle wird eine fest installierte Sitzgelegenheit als bauliches Einbauelement integriert.

*Hinweis: Örtliche Verhältnisse*
Dem Bieter wird empfohlen, sich vor Abgabe seines Angebots eingehend und ausreichend über Art und Umfang der durchzuführenden Arbeiten sowie über die Gebäude- und Grundstückssituation zu informieren.
Eine Ortsbesichtigung kann nach Terminvereinbarung vor der
Angebotsabgabe stattfinden.

*Hinweis: Planungsüberprüfung*
Alle Pläne, Zeichnungen und Unterlagen sind vom Auftragnehmer hinsichtlich der eingetragenen Maße und hinsichtlich der Konstruktion vor Ort eigenständig auf ihre Richtigkeit aufzumessen und zu überprüfen.
Etwaige Unstimmigkeiten sind vor Ausführung der Arbeiten mit der Bauleitung abzuklären.

*Hinweis: Werkplanung*
Vom Auftragnehmer zu erstellende Pläne und Zeichnungen sind erst nach Freizeichnung durch den Architekten/ Auftrageber gültig. Sie sind für den Auftragnehmer verbindlich. Übergebene Pläne sind vom Auftragnehmer zu prüfen; auf Unstimmigkeiten oder Bedenken hat er den Auftraggeber unverzüglich schriftlich hinzuweisen.
Die erforderlichen Werkpläne zur Herstellung sind ohne besondere Vergütung vom Auftragnehmer in Abstimmung mit dem Architekten anzufertigen.
Sie sind spätestens zwei Wochen nach Auftragsvergabe vorzulegen!

*Hinweis: Terminplan*
Der Auftragnehmer verpflichtet sich zu seinen Lasten, auf Anforderung dem AG spätestens 14 Tage nach Auftragserteilung für seine Arbeiten
(einschließlich Werkstattarbeiten) einen detaillierten Terminplan aller Leistungsbereiche, mit den Bauabläufen und den Abhängigkeiten der einzelnen, vom AN angebotenen Leistungen zueinander, aufzustellen, vorzulegen, abzustimmen und erforderlichenfalls wieder vorzulegen.
Dieser Terminplan ist auf den Bauzeitenplan des AG und die Vertragszeiten abzustimmen.
Erforderliche Abstimmungen auch während der Ausführung berechtigen nicht zu Nachforderungen.

*Hinweis: Bautagesberichte*
Der Auftragnehmer hat Bautagesberichte arbeitstäglich zu führen und dem
Auftraggeber oder dem für die Bauüberwachung beauftragten Architekten/
Ingenieur spätestens wöchentlich zu übergebe

In dem Bautagesberichte aufzuführen ist mindestens:
- Datum
- Arbeitsbeginn und Arbeitsende
- Pausenzeiten
- Namen und Quaifikation der Mitarbeitenden auf der
  Baustelle
- ausgeführte Tätigkeiten mit Ortsangabe
- ggf. Behinderungen

Der Aufwand wird nicht gesondert vergütet sondern muss über die allgemeinen Geschäftskosten einkalkuliert werden.

*Hinweis: Baustellenbewachung*
Eine Baustellenbewachung wird bauseits nicht gestellt.

*Hinweis: Anordnungsrecht*
Das Anordnungsrecht auf der Baustelle und bei der Bauausführung wird ausschließlich durch die örtliche Bauüberwachung des Architekten, dem SiGeKo und der Stadt Wolfsburg als Bauherr ausgeübt.

*Hinweis: Fachbauleitung*
Eine qualifizierte Fachbauleitung ist im Angebotspreis als  Vertragspflicht des AN einzukalkulieren. Ein Vorarbeiter, der fachlich und persönlich geeignet sowie deutschsprachig ist, muss während der Arbeitszeit anwesend sein.  Er darf nur abgezogen werden, wenn mit dem Architekt/Bauleiter eine Vereinbarung über eine geeignete Ersatzperson erfolgt ist.

*Hinweis: Baubesprechungen*
Es findet wöchentlich eine Baubesprechung statt, an der der Auftragnehmende oder dessen Fachbauleiter/in verbindlich teilzunehmen hat.
Es ist mit einer Dauer von je 1,5h zu rechnen.
Der Aufwand ist in die allgemeinen Geschäftskosten einzukalkulieren und wird nicht gesondert vergütet,

*Hinweis: Sicherheitskoordination*
Für die Baumaßnahme ist ggf. ein Sicherheits- und Gesundheitskoordinator (SiGeKo) bestellt. Den Anweisungen des SiGeKo ist Folge zu leisten.  Für die Baustelle gilt die Verordnung über Sicherheit und Gesundheitsschutz
auf Baustellen in der neuesten Fassung.  Der Sicherheitsplan wird auf der Baustelle ausgehängt.

*Hinweis: Pausen- und Waschräume*
Pausenräume stehen bauseits nicht zur Verfügung.
Waschräume stehen bauseits nicht zur Verfügung.

*Hinweis: Kran und Kranplatz*
Ein Kran  wird bauseits nicht gestellt und ist bei Bedarf in die Baustelleneinrichtung einzukalkulieren.

Ein möglicher Kranstandort ist im BE-Plan markiert.
Der Kranstandort ist ein befestigter Parkplatz mit für Parkflächen üblicher Verdichtung. Bei darüberhinausgehenden Anforderungen sind diese eigenständig in den Angebotspreis einzukalkulieren

### Bereich 1 Neubau Sozialtrakt

#### Titel 1.1 Gerüstbauarbeiten

**1.1.1 Gerüstbau W09**
Arbeitsgerüst DIN EN 12811-1, als längenorientiertes
Standgerüst, Fassadengerüst DIN EN 12810-1 / DIN
4420-1, an senkrechten Bauwerksaußenflächen aus
Mauerwerk und Beton,
Einrüstung für Rohbau- / Wärmedämm- / Dacharbeiten, auch für Fremgewerke
alle Gerüstlagen genutzt, waagerechte Standfläche, über
Lastverteiler belastbar,
incl Außengeländer

Lastklasse 4 (3 kN/m2),
Breitenklasse W09,
Höhenklasse H1,
Höhe der obersten Gerüstlage ca 4,1m.
Gesamthöhe ca 4,10m

incl verlängerte Verankerungen
Abstand der Gerüstlagen zur Außenwand: 55cm

Das Gerüst ist umlaufend um den Neubau des Sozialtrakts der Sporthalle zu errichten.
Menge: 400,000 m2
Kostengruppen nach DIN 276 2018: 392

**1.1.2 Gebrauchsüberlassung Gerüst**
Gebrauchsüberlassung
des vorbeschriebenen Gerüstes
Menge: 6400,000 m²Wo
Kostengruppen nach DIN 276 2018: 392

**1.1.3 Abbau**
Abbau
des vorbeschriebenen Gerüstes
Menge: 400,000 m²
Kostengruppen nach DIN 276 2018: 392

**1.1.4 Verbreiterungen**
Belagsverbreiterung mit Konsolauslegern
aufliegend und befestigt an einer fachgerecht am Gerüst verankerten Konsole
Belagsverbreiterung 30cm
Menge: 140,000 m
Kostengruppen nach DIN 276 2018: 392

**1.1.5 Verbreiterungen vorhalten**
Gebrauchsüberlassung
der Vorposition
Menge: 2240,000 m/W

**1.1.6 Verbreiterungen abbauen**
Menge: 140,000 m
Kostengruppen nach DIN 276 2018: 392

**1.1.7 Gerüsttreppenturm Aufbau**
Gerüsttreppenturm nach DIN EN 12811-1 „Arbeitsgerüste“, als Aufstieg zum Erreichen hochgelegener Arbeitsplätze,
Aufbauhöhe bis ca.4,00m, Breite Laufgang von 1,00 bis 1,50m
in das Gerüst der Pos1.1.1. integriert,
einschließlich Außen- und Innengeländer mit entsprechenden Halterungen erstellen.
Menge: 2,000 St
Kostengruppen nach DIN 276 2018: 392

**1.1.8 Gerüsttreppenturm Gebrauchsüberlassung**
Gebrauchsüberlassung
des vorbeschriebenen Gerüstturmes
Menge: 32,000 S/Wo
Kostengruppen nach DIN 276 2018: 392

**1.1.9 Gerüsttreppenturm Abbau**
Abbau des Gerüstturmes
Menge: 2,000 St
Kostengruppen nach DIN 276 2018: 392

**1.1.10 Fanggerüst**
Ausbildung der obersten Gerüstlage als
als Fanggerüst  gem. BG Bau

Die mit dem Fanggerüst auszustattende Länge
ist mit der Bauleitung einzeln abzustimmen.
Menge: 70,000 m
Kostengruppen nach DIN 276 2018: 392

**1.1.11 Fanggerüst vorhalten**
Gebrauchsüberlassung des vorbeschriebenen Fanggerüstes,
Menge: 1120,000 mWo
Kostengruppen nach DIN 276 2018: 392

**1.1.12 Fanggerüst abbauen**
Gebrauchsüberlassung des vorbeschriebenen Fanggerüstes,
Menge: 70,000 m
Kostengruppen nach DIN 276 2018: 392

### Bereich 2 Sanierung Sporthallen

#### Titel 2.1 Sporthalle

**2.1.1 Aufbauen flächenorientiert Standgerüst Arbeitsgerüst 4,6m**
Aufbauen flächenorientiertes Standgerüst, DIN EN 12810-1, als Arbeitsgerüst DIN EN 12811-1,
Lastklasse 4 (3 kN/m2),
Randabstand zu Innenwänden 28-30cm

mit einer vollflächigen obersten Gerüstlage

und einer umlaufenden zusätzlichen Arbeitslage für Arbeiten an Innenwänden, Breitenklasse W09 Lastklasse 4 mit Innengländer
auf 1,60m über Gerüststandfläche

Höhenklasse H 1,
Verankerung am Bauwerk nicht möglich, Standfestigkeit herstellen,  Standsicherheitsnachweis wird nicht gesondert vergütet, Herstellung der Standsicherheit wird nicht gesondert vergütet sondern ist hier einzukalkulieren,
Einrüstung für Mauerarbeiten, Putzarbeiten, Haustechnik, Trockenbau und andere

Grundfläche rechteckig
aufstellen in Gebäuden,
zwei Halleneingänge sind zu überbrücken
Höhe der obersten Gerüstlage 4,6 m(2,00m unter Dach)

Standfläche waagerecht, über Lastverteiler belastbar.

incl 1 Stück Leitergang
Menge: 2600,000 m3
Kostengruppen nach DIN 276 2018: 392
Kostengruppen nach DIN 276-1 2008: 392

**2.1.2 umbauen des Standgerüst**
*** Pauschalposition
umbauen der Position 2.1.1. auf eine Podesthöhe von 3,60m
Menge: 1,000 Psch
Kostengruppen nach DIN 276 2018: 392
Kostengruppen nach DIN 276-1 2008: 392

**2.1.3 Gebrauchsüberlassung Gerüst**
Gebrauchsüberlassung
des vorbeschriebenen Gerüstes
Menge: 65000,000 m³Wo
Kostengruppen nach DIN 276 2018: 392

**2.1.4 Abbau Gerüst**
Abbau
des vorbeschriebenen Gerüstes
Menge: 2600,000 m³
Kostengruppen nach DIN 276 2018: 392

**2.1.5 Gerüsttreppenturm Aufbau**
Gerüsttreppenturm nach DIN EN 12811-1 „Arbeitsgerüste“, als Aufstieg zum Erreichen hochgelegener Arbeitsplätze,
Aufbauhöhe bis ca.4,60m, Breite Laufgang von 1,00 bis 1,50m
in das Gerüst der Pos 2.1.1. integriert,
einschließlich Außen- und Innengeländer mit entsprechenden Halterungen erstellen.
Menge: 2,000 St
Kostengruppen nach DIN 276 2018: 392

**2.1.6 Gerüsttreppenturm Gebrauchsüberlassung**
Gebrauchsüberlassung
des vorbeschriebenen Gerüstturmes
Menge: 50,000 S/Wo
Kostengruppen nach DIN 276 2018: 392

**2.1.7 Gerüsttreppenturm Abbau**
Abbau des Gerüstturmes
Menge: 2,000 St
Kostengruppen nach DIN 276 2018: 392

**2.1.8 Innengeländer aufbauen**
Aufbauen Innengeländer, am zuvor beschriebenene Raumgerüst
Menge: 70,000 m
Kostengruppen nach DIN 276 2018: 392
Kostengruppen nach DIN 276-1 2008: 392

**2.1.9 Innengeländer Gebrauchsüberlassung**
Gebrauchsüberlassung
des vorbeschriebenen Innengeländers
Menge: 1750,000 m/Wo
Kostengruppen nach DIN 276 2018: 392

**2.1.10 Innengeländer Abbau**
Abbau des Innengeländers
Menge: 70,000 St
Kostengruppen nach DIN 276 2018: 392

#### Titel 2.2 Gymnastikhalle

**2.2.1 Aufbauen flächenorientiert Standgerüst Arbeitsgerüst 3,0m**
Aufbauen flächenorientiertes Standgerüst, DIN EN 12810-1, als Arbeitsgerüst DIN EN 12811-1,
Lastklasse 4 (3 kN/m2),

mit einer vollflächigen obersten Gerüstlage

und einer umlaufenden zusätzlichen Arbeitslage für Arbeiten an Innenwänden, Breitenklasse W09 Lastklasse 4 mit Innengländer
auf 1,00m über Gerüststandfläche

Höhenklasse H 1,
Verankerung am Bauwerk nicht möglich, Standfestigkeit herstellen,
Standsicherheitsnachweis wird nicht gesondert vergütet, Herstellung der Standsicherheit wird nicht gesondert vergütetsondern ist hie einzukalkulieren,
Einrüstung für Putzarbeiten, Haustechnik Trockenbau und andere

Grundfläche rechteckig
aufstellen in Gebäuden,
ein Halleneingang ist zu überbrücken
Höhe der obersten Gerüstlage 3,10 m(2,00m unter Dach)

Standfläche waagerecht, über Lastverteiler belastbar.

incl 1 Stück Leitergang
Menge: 1800,000 m3
Kostengruppen nach DIN 276 2018: 392
Kostengruppen nach DIN 276-1 2008: 392

**2.2.2 umbauen der Vorposition**
*** Pauschalposition
umbauen der Position 2.1.1. auf eine Podesthöhe von 2,2m
Menge: 1,000 Psch
Kostengruppen nach DIN 276 2018: 392
Kostengruppen nach DIN 276-1 2008: 392

**2.2.3 Gebrauchsüberlassung Gerüst**
Gebrauchsüberlassung
des vorbeschriebenen Gerüstes
Menge: 45000,000 m³Wo
Kostengruppen nach DIN 276 2018: 392

**2.2.4 Abbau Gerüst**
Abbau
des vorbeschriebenen Gerüstes
Menge: 1800,000 m³
Kostengruppen nach DIN 276 2018: 392

**2.2.5 Gerüsttreppenturm Aufbau**
Gerüsttreppenturm nach DIN EN 12811-1 „Arbeitsgerüste“, als Aufstieg zum Erreichen hochgelegener Arbeitsplätze,
Aufbauhöhe bis ca.4,60m, Breite Laufgang von 1,00 bis 1,50m
in das Gerüst der Pos 2.2.1. integriert,
einschließlich Außen- und Innengeländer mit entsprechenden Halterungen erstellen.
Menge: 2,000 St
Kostengruppen nach DIN 276 2018: 392

**2.2.6 Gerüsttreppenturm Gebrauchsüberlassung**
Gebrauchsüberlassung
des vorbeschriebenen Gerüstturmes
Menge: 50,000 S/Wo
Kostengruppen nach DIN 276 2018: 392

**2.2.7 Gerüsttreppenturm Abbau**
Abbau des Gerüstturmes
Menge: 2,000 St
Kostengruppen nach DIN 276 2018: 392

**2.2.8 Innengeländer aufbauen**
Aufbauen Innengeländer, am zuvor beschriebenene Raumgerüst
Menge: 60,000 m
Kostengruppen nach DIN 276 2018: 392
Kostengruppen nach DIN 276-1 2008: 392

**2.2.9 Innengeländer Gebrauchsüberlassung**
Gebrauchsüberlassung
des vorbeschriebenen Innengeländers
Menge: 1500,000 m/Wo
Kostengruppen nach DIN 276 2018: 392

**2.2.10 Innengeländer Abbau**
Abbau des Innengeländers
Menge: 60,000 St
Kostengruppen nach DIN 276 2018: 392

#### Titel 2.3 Stundenlohnarbeiten

*Hinweis: Stundenlohnarbeiten*
Die folgenden Stundenlohnarbeiten sind als feste Stundenverrechnungssätze gemäß VOB, Teil B, § 15,1  anzubieten.
Der Bieter erklärt durch seine Unterschrift unter das An-
gebot hiermit gleichzeitig, dass die nachstehend aufgeführten Stundenverrechnungssätze unter Beachtung der
preisrechtlichen Vorschriften ermittelt wurden und unabhängig von der Anzahl der abgerechneten Stunden gelten.
In den Verrechnungssätzen sind neben den Lohn- und
Gehaltskosten die Gemeinkosten, Sozialkassenbeiträge
und vermögenswirksame Leistungen sowie Lohn- und
Gehaltskosten enthalten.
Zuschläge für Nacht-, Sonntags- und Feiertagsarbeit
sind in die Verrechnungssätze nicht einzubeziehen. Stundenlohnarbeiten dürfen nur auf ausdrückliche An-
ordnung der Bauleitung ausgeführt werden.
Nachweise über Stundenlohnarbeiten sind der Bauleitung
innerhalb von 3 Werktagen vorzulegen und abzeichnen
zu lassen. Später vorgelegte Nachweise werden nicht anerkannt. Die Anerkennung erfolgt grundsätzlich unter dem Vorbehalt der sonstigen vertraglichen Vereinbarungen.

**2.3.1 Stundensatz Polier**
Wie beschrieben, Polier,
Menge: 10,000 h

**2.3.2 Stundensatz Geselle**
Wie beschrieben,  Geselle
Menge: 10,000 h

**2.3.3 Stundensatz Hilfsarbeiter**
Wie beschrieben, Hilfsarbeiter
Menge: 10,000 h
